# Herstellung, Lieferung, Montage Brückenüberbau
Angebotsaufforderung (GAEB 90, DA83)
Vergabenummer: P-753-2
DV-Nummer: P-753-2
Währung: EUR
Auftraggeber: Ortsgemeinde Bruchmühlbach-Miesau

## Zusätzlicher Text
"Erneuerung einer Rad- und Fußwegbrücke über den Glan, OG
Bruchmühlbach-Miesau"

Allgemein: Die Ortsgemeinde Bruchmühlbach-Miesau erneuert die Rad- und
Fußwegbrücke über den Glan am überregionalen Radweg Radlrunde Pfälzer
Seentour sowie Pfälzer Moortour.

Die Erneuerung der Radwegbrücke erfolgt in 2 Losen.
Los 1 beinhaltet die Gründung mit Widerlager und dem Wegebau.
Los 2 beinhaltet den Brückenüberbau in Stahlbauweise verzinkt.

Da zurzeit keine Brücke vorhanden ist, ist die Baustelle 2-geteilt; ein
rechtes Baufeld und ein linkes Baufeld, getrennt durch das Gewässer
Glan.

Das rechte Baufeld ist NUR von der Ortsgemeinde Bruchmühlbach-Miesau, OT
Bruchmühlbach über die Bruchstraße anfahrbar.
Das linke Baufeld ist NUR von der Ortsgemeinde Bruchmühlbach-Miesau, OT
Miesau über die Hütschenhauser Straße anfahrbar.

Der Antransport des Brückenüberbaus zur Baustelle kann nur über das
linke Baufeld, vom OT Miesau aus erfolgen. Auch das Hebezeug muß im
linken Baufeld aufgestellt werden, um den Brückenüberbau auf die
Beton-Widerlager einzuheben.
Für Leistungen, die vor dem Einheben des Brückenüberbaus an den
Brücken-Widerlager zu erbringen sind, muß um ins rechte Baufeld zu
gelangen die nachfolgend dargestellte Umfahrung von ca. 9 km erfolgen.
Dies ist bei der Kalkulation zu berücksichtigen.

Luftbild mit Umfahrungsangaben:

Baubeschreibung für Los 2 Herstellung, Lieferung, Montage
Brückenüberbau:

Für die Leistungserbringung aus Los 2 mit Herstellung, Lieferung,
Montage Brückenüberbau muß sich der AN vor Ort im Vorfeld kundig machen,
in wieweit die Wegesbreiten für seine Baustellenfahrzeuge ausreichen.
Sollten Wegeverbreiterungen erforderlich werden sind diese mit z.B.
Stahlplatten oder anderen Verbreiterungsmöglichkeiten nach Wahl des AN
herzustellen, und nach Beendigung der Baumaßnahme wieder rückzubauen.
Die beanspruchten Flächen sind wieder in ihren Urzustand zu versetzen.
Die zu befahrenden Wirtschafts-/Rad-/Fußwege sind alle befestigt
(Asphalt) in Breiten zwischen 2,50 m und 3,00 m.

Der Aufwand hierzu ist in Titel 2.2 Zufahrt, Hebezeuge und Standflächen
in der Position >Herstellen der Zufahrt und der Stadflächen der
Hebezeuge< als Pauschale zu kalkulieren.

An der Baustelle selbst besteht keine Möglichkeit Strom oder
Frischwasser zu beziehen. Auch Abwasser kann keinem Leitungsnetz
zugeführt werden.
Für Strombezug ist seitens des AN ein entsprechendes Stromaggregart zu
stellen, Frischwasser ist in ensprechenden Wassertanks anzuliefern, und
für Abwasser sind entsprechende Einrichtungen zu stellen. Dies sind
Leistungen, die in die Einheitspreise des Gesamtleistungsverzeichnisses
einzukalkulieren sind.

Kosten aus Baustelleneinrichtung und Baustellenräumung sind ebenso in
die Einheitspreise des Gesamtleistungsverzeichnisses einzukalkulieren.

Die Verkehrssicherung (Sperrung/Baustellensicherung der beiden Wege)
wird von Los 1 vorgehalten.

Folgende Leistungen sind in Los 2 beinhaltet:
Herstellen, liefern und montieren eines Brückenüberbaus aus Stahl

Leistungsbeschreibung:

Herstellen, liefern und montieren eines Brückenüberbaus aus Stahl zum
Lückenschluß des Rad- und Fußweges über den Glan bei
Bruchmühlbach-Miesau.

Für die Herstellung des Brückenüberbaus liegen diesem
Leistungsverzeichnis / Ausschreibungsunterlagen Pläne bei, die dem
eigentlichen Aufbau in Anlehnung dienen. Einer filigraneren Bauweise
wird seitens des AG zugestimmt. Es handelt sich um folgende Pläne
WP-01 Glanbrücke Bruchmühlbach-Miesau
- Lageplan mit Vermessung
WP-02 Glanbrücke Bruchmühlbach-Miesau
- Lageplan-Detailplan
WP-03 Glanbrücke Bruchmühlbach-Miesau
- Längs- und Querschnitt mit Widerlager
WP-04 Glanbrücke Bruchmühlbach-Miesau
- Längsschnitt-Höhenplan.

Seitens des AN sind dem AG  Ausführungszeichnungen und dazugehöriger
Standsicherheitsnachweis spätestens 20 AT nach Auftragserteilung zur
weiteren Prüfung durch einen vom AG beauftragten Prüfstatiker vor
Herstellungsbeginn Brückenüberbau zu übergeben.
Die bei der Prüfung durch den Prüfstatiker eingetragenen Änderungen sind
in die Ausführungszeichnung zu übernehmen. Danach ist umgehend mit der
Herstellung des Brückenüberbau zu beginnen.

Für die Statische Berechnung der Brückenwiderlager wurden als
Eigengewicht des Brückenüberbaus 7 to angesetzt, die Verkehrslast auf
der Brücke mit 5,0 kN/m².

Zur Auflage des Brückenüberbaus werden über das Los 1 entsprechende
Brückenwiderlager sowie Angleichungen des Rad-/Fußweges an die
Brückenwiderlager hergestellt.
Los 2 beinhaltet die Herstellung des Brückenüberbaus aus Stahl. Hierbei
soll ein Filigranbauwerk aus Stahlträgern mit Brückendeck aus Stahl und
beidseitigem Füllstabgeländer aus Stahl entstehen. Sämtliche
Stahlbauteile müssen Feuerverzinkt sein.
Die Gesamtlänge des Brückenüberbaus beträgt 11,20 m, die Stützweite
10,80 m.
Der Brückenüberbau erhällt eine mittige Erhöhung / Bogen von ca. 0,15 m
= Radius von 418 m, sodaß ein entsprechendes Längsgefälle zur
Entwässerung des Brückendecks in beiden Richtungen entsteht.
Die lichte Breite zwischen den Füllstabgeländern beträgt 3,00 m, die
Außenbreite ca. 3,25 m.
Das Geländer mit Handlauf ist min. 1,30 m ab Brückendeck hoch. Der oben
auf dem Geländer aufsitzenden Handlauf ist aus Edelstahl-Rundrohr (V2A)
50 mm.
Die Verbindungen des gesamten Brückenüberbaus sind geschweißt /
verschraubt.
Der Aufbau des Brückenüberbaus erfolgt gem. ZTV-ING.
Das Brückendeck erhält einen rutschhemmenden Belag aus
Polyurethanharz-Flüssigkunststoff mit Quarzsandabstreuung, Rutschhemmung
R 12.

Die Tragfähigkeit des Brückenüberbaus muß wie folgt ausgelegt sein:
Eurocode (DIN EN 1991-2) Fußgänger- und Radwegebrücke, Dienstfahrzeug
min. 2x 8to Achslast.

Der Brückenüberbau ist soweit es geht durch Vormontage im
Herstellerbetrieb als Fertigbauteil anzuliefern, und mit geeignetem
Hebezeug nach Wahl des AN auf die Brückenwiderlager aufzusetzen und
betriebsbereit zu montieren.
Das Hebezeug (Schwerlastkran) ist in den Einheitspreis des
Brückenüberbaus mit einzukalkulieren.
Ferner sind auf beiden Zugangsseiten jeweils rechts und links noch
Kurzgeländer mit Länge ca. 1,50 m, in gleicher Ausfertigung wie das
Füllstabgeländer des Brückenüberbaus, in Abwinklung von ca. 10° nach
außen hin, herzustellen und zu montieren, wobei eine Stütze des
Kurzgeländers auf der Flügelwand und die andere an der Flügelwand  des
Brückenwiderlagers montiert werden.

Evtl. werden noch als Absturzsicherung nach dem Brückenüberbau neben dem
neu hergestellten Teilbereich Radweg Bügelgeländer angebracht, sollte
die Böschungshöhe über ein gewisses Maß hinausgehen. Die Entscheidung ob
Bügelgeländer kommen oder nicht trifft hierzu der AG nach Fertigstellung
des Loses 1. Daher ist die Position Bügelgeländer als Bedarfsposition
ausgewiesen.

Bauzeiten (vor Ort) Los 1 + Los 2:
Los 1:
Brückenwiderlager mit Radwegangleichung, einschl. aller Nebenleistungen,
linkes Baufeld -  19 AT
Brückenwiderlager mit Radwegangleichung, einschl. aller Nebenleistungen,
rechtes Baufeld -  19 AT
Bauzeit Los 1:  38 AT

Los 2 (Bauzeit vor Ort, ohne Herstellungszeit des Brückenüberbaus):
Brückenüberbau einheben, Kurzgeländer liefern, komplett montieren,
einschl. aller Nebenleistungen -  2 AT
Bauzeit (vor Ort) Los 2:  2 AT

## Zusätzlicher Text
Weitere Besondere Vertragsbedingungen

10.1 Vorschriften
Die beschriebenen Leistungen sind unter der Voraussetzung zu
kalkulieren, dass alle Arbeiten vorschriftsmäßig, sorgfältig,
handwerklich fachgerecht und mit Fachpersonal ausgeführt werden.
Der Auftragnehmer hat Sorge zu tragen, dass die anerkannten Regeln der
Technik, der Stand der Technik, die einschlägigen Normen (DIN, EN), die
Zusätzlichen Technischen Vertragsbedingungen (ZTV) des FGSV, die
Straßenverkehrsordnung, die gültigen Rechtsvorschriften, die
Unfallverhütungsvorschriften und die allgemein anerkannten
sicherheitstechnischen und arbeitsmedizinischen Regeln beachtet und
angewandt werden.

Insbesondere wird auf die rechtlichen und sicherheitstechnischen
Vorgaben der BG Bau, Blatt C 480 Arbeiten am Wasser sowie Blatt B 181
Bagger hingewiesen.
Ferner wird auf die DGUV Regel 114-014 Wasserbauliche und
wasserwirtschaftliche Arbeiten hingewiesen.
Bzgl. des Umweltschutzes wird darauf verwiesen, daß bei Arbeiten an
Gewässern nur Geräte mit biologisch abbaubaren Hydraulikölen (Bio-Ölen)
eingesetzt werden dürfen. Direkt auf der Baustelle muß ein Notfall-Set
für Ölunfälle (Ölvlies, schwimmfähige Ölsperren) immer vorgehalten
werden.

10.2 Baustellenbesetzung
Die Baustelle ist entsprechend mit genügend Mensch und Maschine zu
besetzen, um die Arbeiten von Beginn an zügig auszuführen und um die
vorgegebenen Baufristen einzuhalten.
Entsprechend ist dies bei der Kalkulation zu berücksichtigen.

10.3 Anliegerverkehr
Der Anliegerverkehr bis auf die jeweiligen Grundstücke ist soweit wie
möglich, in Abhängigkeit des Baufortschrittes zu
gewähren.
Den Anliegern ist eine unzumutbare Beeinträchtigung zu ersparen und es
sind möglichst bald wieder normale Verkehrsverhältnisse herzustellen.
Insbesondere ist im Bereich der Zufahrtsstraßen (Wohnstraßen) Rücksicht
auf die Belange der Anlieger zu nehmen und den Wünschen der durch die
Baumaßnahme Betroffenen weitgehend Rechnung zu tragen. Die Zufahrten zur
Baustelle erfolgt über befestigte Ortsstraßen Wirtschafts- und Radwege.

10.4 Ortsbesichtigung
Dem Bieter wird empfohlen sich vor Abgabe eines Angebotes über die
örtlichen Gegebenheitenenden (Zufahrtsmöglichkeiten für Transporte,
Lagerflächen, Trassenbreite, etc.) zu informieren.

10.5 Zufahrt Rettungs- und Bergungsfahrzeuge
Die Zufahrt für Rettungs-, Not- und Bergungsfahrzeuge muss zu jeder Zeit
gewährleistet sein.

10.6 Änderung Bauablauf
Der Auftraggeber behält sich vor, jederzeit den Bauablauf zu
beeinflussen, wenn öffentliche Interessen es erfordern.

10.7 Baufelder, Bauabschnitte, Bauablauf
Aufgrund der Trennung des Baufeldes durch das Gewässer Glan ist die
Baumaßnahme in ein linkes und ein rechtes Baufeld geteilt. Um vom linken
Baufeld in das rechte Baufeld zu kommen ist eine Umfahrung von ca. 9 km
erforderlich (siehe Umfahrungsplan in Baubeschreibung).
In jedem Baufeld ist der fast gleiche Bauablauf wie in der
Baubeschreibung dargestellt. Eine Aufteilung in Bauabschnitte erfolgt
nicht.

10.8 Verkehrsicherung / Baustellensicherung
Die Verkehrsicherung / Baustellensicherung aus Los 1 wird aufgerecht
gehalten.

10.9 Reinigung Baustellenbereich und Zufahrtsstraßen
Die Zufahrtsstraßen, einschl. der Straßen- im Baustellenbereich, sowie
die Zufahrten zum Zwischenlager sind von Verschmutzungen freizuhalten,
ggf. sind diese vom Auftragnehmer verursachten
Verschmutzungen vom Auftragnehmer mit geeigneten Mitteln (z.B.
Kehrmaschine usw.) täglich zu beseitigen. Die Kosten hierfür sind in die
entsprechenden Einheitspreise einzukalkulieren und werden nicht
gesondert vergütet.

10.10 Kampfmittelverdachtsfläche
Die Untersuchung von Luftbildaufnahmen durch den
Sachverständigen hat zu der Erkenntnis geführt, dass kein konkreter
Verdacht auf Kampfmitteln besteht. Trotzdem sind die Arbeiten unter
Vorsicht auszuführen.

10.11 Bauzeitenplan
Unmittelbar nach Auftragserteilung ist durch den Arbeitnehmer (AN) ein
Bauzeitenplan aufzustellen und dem AG unverzüglich vorzulegen.
Der Bauzeitenplan ist umgehend bei Feststellung von Bauverzug vom AN
anzupassen, und dem AG vorzulegen.
Der Aufwand für Bauzeitenplan und Fortschreibung ist in die
Einheitspreise des Gesamtleistungsverzeichnisses einzukalkulieren.

10.12 Abnahme
Die Benutzung von fertiggestellten oder teilweise fertiggestellten
Maßnahmen stellt keine stillschweigende oder fiktive Abnahme dar.
Es bedarf einer förmlichen Abnahme durch den Auftraggeber.

10.13 Sicherung der Arbeitsstelle
In die Einheitspreise des Gesamtleistungsverzeichnisses ist die
Sicherung der Arbeitstelle zum Schutz von Beschäftigen und sonstigen
Personen (Arbeitsstättenverordnung) einzukalkulieren. Eine weitere
Vergütung erfolgt nicht.

10.14 Urkalkulation
Unmittelbar nach Auftragserteilung ist dem Auftraggeber vom
Auftragnehmer die Urkalkulation im verschlossenen Umschlag zu übergeben.

"Ende der Weiteren Besonderen Vertragsbedingungen"

## Herstellung, Lieferung, Montage Brückenü
Datum: 07.10.26

### Bereich 2 Los 2: Brückenüberbau Stahl verzinkt

#### Abschnitt 2.1 Dokumentation

**2.1.10 Lichtbilder herstellen und liefern (Fotodukumentation)**
Lichtbilder herstellen und liefern (Fotodokumentation)
Lichtbilder über den wesentlichen Bauablauf des
Bauwerks Brückenüberbau in digitalisierter Form
(Auflösung mindestens 1024 mal 768 Pixel) mit
Digitalkamera herstellen und auf mit dem AG
abgestimmten Datenträger liefern.
Menge: 1,000 psch

#### Abschnitt 2.2 Zufahrt, Hebezeuge und Standflächen

**2.2.10 Herstellen der Zufahrt und der Standflächen der Hebezeuge**
Herstellen der Zufahrt und Standflächen der Hebezeuge
Die Zufahrt und der Transportweg zum Montageort erfolgt
teils über öffentliche Straßen aber auch über
befestigte (Asphalt) Wirtschafts-/Radwege.
Der Bieter hat sich vor Ort über den Zustand des
Transportweges hinsichtlich Tragfähigkeit, Kurvenradien
usw. zu informieren.
Sämtliche bauliche Maßnahmen, die erforderlich sind um
den Brückenüberbau einschl.  Lager und Geländer zum
Einbauort zu transportieren sind in diese Position
einzurechnen.
Dies gilt ebenso für die Anfahrt der Hebezeuge zur
Montage der Brücke zum Montageort.
Standflächen für die Hebezeuge sind in ausreichender
Anzahl, in ausreichender Tragfähigkeit und
ausreichenden Abmessungen herzustellen.
Die baulichen Maßnahmen zur Herstellung des
Transportweges und der Standflächen der Hebezeuge sind
nach Abschluss der Montagearbeiten und Inbetriebnahme
der Brücke rückzubauen.
Menge: 1,000 psch

#### Abschnitt 2.3 Brückenüberbau, Lager und Geländer

**2.3.10 Standsicherheitsnachweis aufstellen**
Standsicherheitsnachweis aufstellen
Standsicherheitsnachweis für verzinkten
Brücken-Stahlüberbau einschließlich Lager aufstellen.
Prüffähig aufbereitet, zur Prüfung durch einen
staatlich anerkannten Prüfingenieur. 5-fach liefern.

Der Standsicherheitsnachweis einschl.
Ausführungszeichnungen sind dem AG zur Weitergabe an
den Prüfstatiker spätestens 20 Arbeitstage nach
Auftragserteilung zu übergeben!
Menge: 1,000 psch

**2.3.20 Ausführungszeichnungen herstellen**
Ausführungszeichnungen herstellen
Ausführungszeichnungen für verzinkten
Brücken-Stahlüberbau,  einschließlich Lager, in
Anlehnung der diesem Leistungsverzeichnis beiliegenden
Ausführungsplanung WP-01, WP-02, WP-03 und WP-04.
Eine gestalterische Abänderung der beiliegenden
Ausführungsplanung des Brückenüberbaus in filigranerer
Bauweise kann zugelassen werden.
Brückenüberbau gem. ZTV-ING.
Prüffähig aufbereitet, zur Prüfung durch einen
staatlich anerkannten Prüfingenieur. 5-fach liefern
sowie je einmal digital im DWG- und PDF-Format auf
Datenträger.

Die Ausführungszeichnungen einschl.
Standsicherheitsnachweis sind dem AG zur Weitergabe an
den Prüfstatiker spätestens 20 Arbeitstage nach
Auftragserteilung zu übergeben!
Menge: 1,000 psch

**2.3.30 Ausführungsunterlagen liefern**
Ausführungsunterlagen liefern
Ausführungsunterlagen liefern, bestehend aus
Standsicherheitsnachweis, der entsprechend dem Prüf-
und Genehmigungsverfahren berichtigt wurde, als farbige
PDF-Datei auf Datenträger, einschließlich
Inhaltsverzeichnis.

Ausführungszeichnungen, die entsprechend dem Prüf- und
Genehmigungsverfahren berichtigt wurden, korrigieren
und als Ausdruck 1-fach und als DWG-Datei und PDF-Datei
auf Datenträger dem AG zur verfügung stellen.

Zusammenstellung der Auflagerlasten je Auflager und
Übergabe an den AG

Mit der Produktion der Brücke darf erst begonnen
werden, wenn eine Freigabe durch den Prüfstatiker
erfolgt ist.
Menge: 1,000 psch

**2.3.40 Brückenüberbau herstellen, liefern, montieren**
Brückenüberbau herstellen, liefern, montieren
Fuß- und Radwegbrücke aus Stahl,
in Anlehnung beiliegender Ausführungsplanung
WP-01 Glanbrücke Bruchmühlbach-Miesau
- Lageplan mit Vermessung
WP-02 Glanbrücke Bruchmühlbach-Miesau
- Lageplan-Detailplan
WP-03 Glanbrücke Bruchmühlbach-Miesau
- Längs- und Querschnitt mit Widerlager
WP-04 Glanbrücke Bruchmühlbach-Miesau
- Längsschnitt-Höhenplan.
Eine gestalterische Abänderung der beiliegenden
Ausführungsplanung des Brückenüberbaus in filigranerer
Bauweise kann zugelassen werden.
Brückenüberbau gem. ZTV-ING herstellen.
Die in den Ausführungsplanungen WP-01, WP-02, WP-03 und
WP-04 aufgeführten Maße des Brückenüberbaus mit
Gesamtlänge, Stützweite, Überhöhung, Breite,
Gesamtbreite und  Höhe Geländer sind einzuhalten.
Brückenüberbau, Feuerverzinkt, als Fertigteil
herstellen, als Montagefertige Einheit liefern und
betriebsbereit am Bestimmungsort auf Auf-/Widerlager
montieren.
Brückenüberbaumaße:
Gesamtlänge: ca. 11,20 m
Konstruktionshöhe: < 0,25 m, bzw. Konstruktionshöhe
nach statisch konstruktiven Erfordernissen.
Mittige Überhöhung / Bogen: ca. 0,15 m = Radius 418 m
Stützweite: ca. 10,80 m
Lichte Breitezwischen den Geländern / Handlauf: ca.
3,00 m
(2,50 m Geh-/Fahrbreite, 2 x 0,25 m Lichtraum),
Geländerhöhe: ab OK Fahr- und Gehbelag min. 1,30 m
Überhöhung in Brückenmitte 150 mm zur Aubildung eines
Längsgefälles ab Brückenüberbaumitte zur Entwässeung
des Brückendecks.
Weitere Maße siehe v.g.Ausführungsplanungen, Plan Nr.:
WP-01, WP-02, WP-03 und WP-04

Material:
Tragwerk - Stahl, Feuerverzinkt
Lauf-Fahrfläche - Stahl, Feuerverzinkt ( eine
RHD-Belag/Beschichtung muß darauf möglich sein - siehe
nachfolgende Position)
Geländer - Stahl, Feuerverzinkt
Geländer-Handlauf - Edelstahl V2A
Verbindung: geschweißt / verschraubt

Beidseitiges Füllstabgeländer, Stahl feuerverzinkt,
gem. DIN EN 1993-1-1 und DIN EN 1993-1-8 sowie für
Ausführung und Herstellung DIN EN 1090 mit min.
Ausführungsklasse 2 (EXC 2). Die Regelungen der
Richtzeichnungen ZTV-ING Gel sind zu beachten.
Höhe einschl. Handlauf über Brückendeck min. 1,30 m,
max. lichter Abstand der senkrechten Füllstäbe 10 cm,
in ca. 6 gleich großen Geländerfelder zwischen
Geländerpfosten (Achsmaß ca. 1,80 m) eingeschraubt.
Geländerpfosten werden seitlich an konstruktivem
Stahlüberbau angeschraubt.
Befestigung und Befestigungsart gem. Brückenstatik.

Beidseitiger Handlauf, jeweils mittig mit Dehnfuge (ca.
2 cm) getrennt, Rundrohr, Durchmesser 50 mm, Edelstahl
V2A (1.4301), mit Edelstahlrundstift  20 mm senkrecht,
Länge 10 cm, auf  Rahmen des Füllstabgeländer
aufgeschweißt. Öffnungen am Handlauf mit
Edelstahlkappen (V2A) verschweißen

Lauf- und Fahrfläche für Fußgänger und Radwegeverkehr
(Brückendeck) geschlossen beplankt, Bemessung nach
statischen Erfordernissen.
Vorbereitet, Oberflächenbehandlung für
RHD-Beschichtung.

Die konstruktive Ausbildung des Stahlüberbaues
steht in Abhängigkeit des angebotenen Produktes. Sie
erfolgt mit einer homogenen Oberfläche in Verschweißung
und / oder Verschraubung.

Einwirkungen nach DIN EN 1991.
Veränderliche Lasten nach DIN EN 1991-2, Abschnitt 5:
Verkehrsflächenlast 5,00 kN/m²

Berechnung, Bemessung und Ausführung als vollverzinkte
Einfeld-Stahlbrücke,
Schwerlast-Trägerbrücke,
Tragfähigkeit: Eurocode (DIN EN 1991-2) Fußgänger- und
Radwegebrücke, Dienstfahrzeug min. 2x 8to Achslast

Die Nachweise (bei konstruktiver Verschweißung des
Brückenüberbaus)
- Schweißzertifikat nach DIN EN 1090-2
(Ausführungsklasse EXC3)
- Schweißerprüfung DIN EN ISO 9606-1
sind dem Angebot beizufügen.

Brückenüberbau als Gesamtkonstruktion in einem Stück
zum Einbauort liefern, mittels Hebezeug Einschwenken
der Brücke als Gesamtkonstruktion in einem Stück auf
vorhandene Unterbauten und lagegenaues Ausrichten sowie
Befestigen bzw. Verankern.
Einschl. aller erforderlichem Montagematerial.
Komplette Leistung einschließlich Einsatz der
erforderlichen Transport- und Hebezeuge.
Diese Position umfasst die Herstellung, Lieferung und
die betriebsbereite Montage des Brückenüberbaus aus
Stahl auf den vorhandenen Widerlager.
Menge: 1,000 St

**2.3.50 Übergangskonstruktion Schleppblech herstellen, liefern, montieren**
Übergangskonstruktion Schleppblech herstellen, liefern,
montieren.
Übergangskonstruktion des Brückenüberbaus auf
Betonstützwand der Auflagerkonstruktion entsprechend
statischen und konstruktiven Erfordernissen liefern und
betriebsbereit montieren.
Übergangskonstruktion mit Schleppblech.
Luftraum zwischen Kopfseite
Stahlbetonauflager/Betonstützwand und Brückenüberbau
ca. 7 cm.
Länge Schleppblech min. 30 cm
Einbau in gesamter Überbaubreite, Oberfläche
Schleppblech bündig mit Verkehrsfläche des Überbaus.
Vorbereitet, Oberflächenbehandlung für
RHD-Beschichtung.
Einschl. Montagematerial.
Schleppblech herstellen, liefern und betriebsbereit
montieren.
Menge: 2,000 St

**2.3.60 RHD-Belag/Beschichtung der Belagfläche herstellen**
RHD-Belag/Beschichtung der Belagfläche herstellen
Reaktionsharzgebundenen Dünnbelag für alle begeh- und
befahrbaren Flächen des Brücken-Stahlüberbaues einschl.
der  Schleppbleche herstellen.

Beschichtung lösungsmittelfreier, reaktionshärtender,
dickschichtiger 2-Komponenten
Polyurethanharz-Flüssigkunststoff zur Herstellung eines
zähelastischen, mechanisch hochbeständigen, abrieb-,
stoß- und schlagfesten Dünnbelages für frei bewitterte
und mechanisch beanspruchte Geh- und Radwegflächen auf
Stahl.
Erhöhte Rissüberbrückungsfähigkeit (OS11).
Beschichtung der Belagsfläche in Anlehnung an ZTV-ING
Teil 7,
Abschnitt 5 (ZTV-RHD-ST)
Produkt Geholit und Wiemer oder gleichwertig
Oberflächenvorbereitung mit Sweetstrahlen gemäß DIN
EN ISO 125944 mit nicht-metallischem Strahlmittel.
Grundierung mit GEHOPON-E24-Metallgrund oder
gleichwertig
(Basis zweikomponenten-Epoxid-Kombination)
RHD-Belag mit WIEREGEN-D80-Compact oder gleichwertig
Schichtdicke = 4-6mm
Rutschhemmung R12 Quarzsandabstreuung, 0,6-1,2mm
Ein Prüfzeugnis für die Rutschhemmung ist vom
Auftragnehmer dem Auftraggeber vorzulegen
Kopfversiegelung mit WIERGEN-M80-Compact-Finish oder
gleichwertig
Farbe nach Angabe des Auftraggebers, z.B. RAL 7037
staubgrau
Menge: 1,000 psch

**2.3.70 Füllstabgeländer auf Widerlager/Auflagerkonstruktion herstellen, liefern, montieren**
Füllstabgeländer auf Widerlager/Auflagerkonstruktion
herstellen, liefern, montieren.
Füllstabgeländer, Aufbau gleich wie Geländer
Brückenüberbau, gem. ZTV-ING, Teil 8, Abschnitt 4 und
RiZ Gel 4.
Füllstabgeländer Stahl voll feuerverzinkt, Höhe
einschl.
Handlauf 1,30 m,
max. lichter Abstand der senkrechten Füllstäbe 10 cm
Stützrundrohr, Durchmesser 70 mm, Feuerverzinkt,
Passend zum Brückengeländer.
Montage auf Stahlbetonwand des Widerlagers /  Auflagerkonstruktion, in Verlängerung des Brückengeländer,
Abwinklung 10 Grad nach außen.
Einzellänge ohne Handlauf: 1,50 m
Einzellänge mit Handlauf (Geometrischer Umlenkung):
1,66 m
Die Montage einer Geländerstütze erfolgt auf der
Betonoberfläche Widerlager mit Fußplatte und 4
Ankerbolzen, die 2. Geländerstütze wird seitlich an der
Betonflügelwand (außen) des Widerlagers mit
Montageplatte und 4 Ankerbolzen befestigt.
Füllstabgeländer, Stahl feuerverzinkt, gem. DIN EN
1993-1-1 und DIN EN 1993-1-8 sowie für Ausführung und
Herstellung DIN EN 1090 mit min. Ausführungsklasse 2
(EXC 2). Die Regelungen der Richtzeichnungen ZTV-ING
Gel sind zu beachten.
Höhe einschl. Handlauf über begehbarem Belag min. 1,30
m,
max. lichter Abstand der senkrechten Füllstäbe 10 cm,
zwischen Geländerpfosten eingeschraubt.
Geländerpfosten mit Fuß-/Montageplatte zur Montage auf
Betonwand.
Beidseitiger Handlauf, Rundrohr, Durchmesser 50 mm,
Edelstahl V2A (1.4301), mit Edelstahlrundstift  20 mm
senkrecht, Länge 10 cm, auf  Rahmen des
Füllstabgeländer aufgeschweißt. Öffnungen am Handlauf
mit Edelstahlkappen (V2A) verschweißen.
Füllstabgeländer als Gesamtkonstruktion in einem Stück
liefern, und betriebsbereit montieren.
Einschl. erforderlichem Montagematerial.
Menge: 4,000 St

**2.3.80 Zulage zu Handlauf für Geometrische Umlenkung am Ende**
Zulage zu Handlauf für Geometrische Umlenkung am Ende
Zulage für die Umlenkung oder Absenkung des Handlaufs
am Ende gemäß ZTV-ING Teil 8 (Bauwerksausstattung),
Abschnitt 4 (Geländer), RiZ Gel 4 zur Vermeidung des
Eindringens in frontal anprallende Fahrzeuge (hier
Radverkehr).
Hier Geometrische Umlenkung 1 x im 90°Bogen nach unten,
nach ca. 10 cm Gerade erneut 1 x im 45° Bogen zum
Geländer hin.
Einzukalkulieren sind hierfür alle erforderlichen
Materialien für eine betriebsbereite Fertigstellung.
Menge: 4,000 St

**2.3.90 Bügelgeländer mit Zwischenholm, L = 2,00 m herstellen, liefern, einbauen auf Betonfundament**
*** Bedarfsposition mit GB
Stahlgeländer als Bügelgeländer mit Zwischenholm aus
Rundrohr herstellen, liefern, montieren
Stahlgeländer als Bügelgeländer, L = 2,00 m einbauen
auf Betonfundament
Höhe O.K. Bügelgeländer min. 1,30 m über OK Gelände
Bügelgeländer aus Konstruktionsrohr 60,3 mm x 2,5 mm
S235JRH nach EN 10219
Zwischenholm aus Konstruktionsrohr 60,3 mm x 2,5 mm
S235JRH nach EN 10219
Eckenabrundung Links und rechts oben R=0,20 m,
Bügelgeländer verschweißt;
Zwischenholm auf Höhe 0,65 m u. OK Bügelgeländer
waagrecht eingeschweißt
Fußplatte, Flachstahl S235JR, 12 cm x 12 cm x 1 cm
mittig an Geländerstütze angeschweißt. 4
Montagebohrungen  12 mm je Fußplatte.
Bügelgeländer mit Zwischenholm und Fußplatten
Feuerverzinkt
Montage auf Punktfundamenten nach statischer
Erfordernis.
Einzellänge 2,00 m
Montage einschl, Fußplatte und Schrauben sowie
erforderliches Befestigungsmaterial und Nebenarbeiten.
Zwei Punktfundamente je Geländerelement, Beton C20/25,
Abmaße L/B/H ca. 0,40/0,40/0,60 m, frostfrei gründen.
Lage- und Höhengerecht herstellen einschl. Erdarbeiten.

Oberfläche Fundament planeben zur Aufnahme der Fußpatte
des Geländers.
Einbau beidseitig der Anrampung zur Brücke hin,
Längsneigung in der Anrampung ca. 3,25 / 5,5 %

Diese Position ist als Bedarfsposition anzusehen.
Der Auftraggeber entscheidet nach Fertigstellung der
Anrampungen zur Brücke bei einem Ortstermin über die
Ausführung. Hierbei kann es zur Massenmehrung oder
Massenminderung, oder auch zum Entfall der gesamten
Position kommen. Der Einheitspreis behält seine
Gültigkeit unabhängig von der Menge der
Geländerelemente.
Menge: 12,000 St

**2.3.100 Elastomerlager ' allseits fest'**
Elastomerlager ' allseits fest'
Lager nach Hochbaurichtlinien mit allgemeiner
bauaufsichtlicher Zulassung
gemäß den Anforderungen des Standsicherheitsnachweises
liefern und auf Auflagerkonstruktion gebrauchsfertig
lage- und höhengerecht montieren
Menge: 1,000 St

**2.3.110 Elastomerlager ' längsbeweglich'**
Elastomerlager ' längsbeweglich'
Lager nach Hochbaurichtlinien mit allgemeiner
bauaufsichtlicher Zulassung gemäß den Anforderungen des
Standsicherheitsnachweises liefern und auf
Auflagerkonstruktion gebrauchsfertig lage- und
höhengerecht montieren
Menge: 1,000 St

**2.3.120 Elastomerlager ' querbeweglich'**
Elastomerlager ' querbeweglich'
Lager nach Hochbaurichtlinien mit allgemeiner
bauaufsichtlicher Zulassung gemäß den Anforderungen des
Standsicherheitsnachweises liefern und auf
Auflagerkonstruktion gebrauchsfertig lage- und
höhengerecht montieren
Menge: 1,000 St

**2.3.130 Elastomerlager ' allseits beweglich'**
Elastomerlager ' allseits beweglich'
Lager nach Hochbaurichtlinien mit allgemeiner
bauaufsichtlicher aufsichtlicher Zulassung
gemäß den Anforderungen des Standsicherheitsnachweises
liefern und auf Auflagerkonstruktion gebrauchsfertig
lage- und höhengerecht montieren
Menge: 1,000 St

USt %: 19,00
